# Fosa con prefiltro FPFB 75 de Remosa. Volumen 12000 l - D 2000 mm - L 4340 mm

- Propiedad del archivo: CONSTRUNARIO
- Formato: FIEBDC-3/2012
- Programa: Construnario Versión 3.51
- Fecha de los precios: 04/04/2024
- Divisa: EUR

**PA08382** u Fosa con prefiltro FPFB 75 de Remosa. Volumen 12000 l - D 2000 mm - L 4340 mm
Precio: 8935.33
Equipo diseñado para realizar la separación y reducción de la materias en suspensión de las aguas residuales de la vivienda. La incorporación del prefiltro permite reducir los flotantes presentes en el agua residual por el paso del agua a través del filtro.
