# Fosa con prefiltro FPFB 200 de Remosa. Volumen 308000 l - D 2500 mm - L 6650 mm

- Propiedad del archivo: CONSTRUNARIO
- Formato: FIEBDC-3/2012
- Programa: Construnario Versión 3.51
- Fecha de los precios: 04/04/2024
- Divisa: EUR

**PA08385** u Fosa con prefiltro FPFB 200 de Remosa. Volumen 308000 l - D 2500 mm - L 6650 mm
Precio: 13953.90
Equipo diseñado para realizar la separación y reducción de la materias en suspensión de las aguas residuales de la vivienda. La incorporación del prefiltro permite reducir los flotantes presentes en el agua residual por el paso del agua a través del filtro.
