# FS 150 - volume 30000 l - D 2500 mm - L 6650 mm - Ø trappe visite 567 (2) mm - Ø tubess 200 mm

- Propriété du fichier: CONSTRUNARIO
- Format: FIEBDC-3/2012
- Logiciel: Construnario Versión 3.51
- Date des prix: 04/04/2024
- Devise: EUR

**PA08561** u FS 150 - volume 30000 l - D 2500 mm - L 6650 mm - Ø trappe visite 567 (2) mm - Ø tubess 200 mm
Prix: 8777.00
Réservoir fermé dans lequel les boues décantées sont en contact direct avec les eaux usées domestiques traversant l’ouvrage. Les matières organiques solides y sont partiellement décomposées par voie bactérienne anaérobie. On considère que ces systèmes ont un rendement 35 % en DBO5 et 87 % en MES. Le système accomplisse la Normative Européenne CE annexe ZA EN 12566-1 (FOSSES SEPTIQUES). FONCTIONNEMENT Le décanteur digesteur reçoit l’ensemble des eaux usées domestiques issues de l’habitation et il assure le prétraitement. Composé de deux compartiments dans lesquels ont lieu la décantation (plus rapide qu’une fosse toutes eaux) et la digestion de la matière organique présente dans les eaux usées. Les bactéries anaérobies, sans oxygène, se chargent de métaboliser la matière organique en la gazéifiant, hydrolysant et minéralisant.
