# Sistema contra incendios, horizontal enterrar, referencia CHE 31-24U D2.5 CI de Remosa. Volumen 31.000 l - D 2500 - L 6700

- Propiedad del archivo: CONSTRUNARIO
- Formato: FIEBDC-3/2012
- Programa: Construnario Versión 3.51
- Fecha de los precios: 04/04/2024
- Divisa: EUR

**PA10187** u Sistema contra incendios, horizontal enterrar, referencia CHE 31-24U D2.5 CI de Remosa. Volumen 31.000 l - D 2500 - L 6700
Precio: 13362.54
• 2 manguitos de latón 2” de entrada de aguas • Rosca latón de 2”1/2 (DN 65) para la descarga de las aguas • Aireación en PVC 110 • 2 bocas de hombre en polipropileno D.567 mm • Orejas de fijación
