# Sistema contra incendios, vertical cerrada, referencia CVCFP 15-12U D2.35 C de Remosa. Volumen 15.000 l - D 2350 - H 3930

- Propiedad del archivo: CONSTRUNARIO
- Formato: FIEBDC-3/2012
- Programa: Construnario Versión 3.51
- Fecha de los precios: 04/04/2024
- Divisa: EUR

**PA10189** u Sistema contra incendios, vertical cerrada, referencia CVCFP 15-12U D2.35 C de Remosa. Volumen 15.000 l - D 2350 - H 3930
Precio: 6520.50
2 manguitos de latón 2” de entrada de aguas (para el modelo CVCFP 8-6U D2 CI los manguitos son de 1»1/2) • Tubuladura con brida en PRFV DN 65 PN 10 para la descarga de las aguas • Aireación en PVC 110 • Boca de hombre en polipropileno D.567 mm • Boca de hombre lateral DN 500 PN10 (para el modelo CVCFP 28-24U D2.5 CI) • Orejas de elevación • Pintado exterior
