# DAF 4500 - volume 4.500 l - D 1600 mm - L 2660 mm - Ø trappe visite 567 - Ø tubes125 mm

- Propriété du fichier: CONSTRUNARIO
- Format: FIEBDC-3/2012
- Logiciel: Construnario Versión 3.51
- Date des prix: 04/04/2024
- Devise: EUR

**PA10200** u DAF 4500 - volume 4.500 l - D 1600 mm - L 2660 mm - Ø trappe visite 567 - Ø tubes125 mm
Prix: 2160.00
Cet équipement est la solution pour le stockage des eaux usées lorsque les caractéristiques du sol ou les exigences de l’administration ne permettent pas le rejet des eaux usées au milieu naturel. Donc, celles-ci sont recueillies dans le réservoir et quand celui-ci est plein, il convient de procéder à sa vidange. Il est important d’installer une tuyauterie de ventilation, sortie des gaz, pour éviter les problèmes d’odeurs. ACCESSOIRES • Trou d’homme en polypropylène Ø 567 mm • Entrée et ventilation tuyauterie en PVC • Anneaux de fixation.
