# Arqueta de elevación, AE 250 de Remosa. Volumen 500 l - tubería Ø 250 mm - H 580 mm - L 1335mm - A 880 mm - Ø boca de acceso 313 mm

- Propiedad del archivo: CONSTRUNARIO
- Formato: FIEBDC-3/2012
- Programa: Construnario Versión 3.51
- Fecha de los precios: 04/04/2024
- Divisa: EUR

**PK00029** u Arqueta de elevación, AE 250 de Remosa. Volumen 500 l - tubería Ø 250 mm - H 580 mm - L 1335mm - A 880 mm - Ø boca de acceso 313 mm
Precio: 1630.59
Los pozos de bombeo REMOSA son equipos prefabricados, diseñados para evacuar las aguas residuales de edificios situadas por debajo del nivel del alcantarillado, donde su eliminación por gravedad no es posible. Estos equipos compactos presentan ahorros significativos en los costes de la obra civil y ventajas de funcionamiento al incluir todos los elementos necesarios en un solo depósito. Arqueta de elevación de aguas tratadas: En algunos casos es necesario bombear las aguas de la salida de la depuradora hasta la superficie, para ello Remosa dispone de un equipo formado por una arqueta en PRFV y una bomba para aguas tratadas.
