# Pozo aguas limpias, PA1L 5 de Remosa. 2 bombas - volumen 1.800 l - D 1615 mm - H 1070 mm - Ø boca de acceso 567 - Ø entrada 200 mm - Ø aireación 110 mm

- Propiedad del archivo: CONSTRUNARIO
- Formato: FIEBDC-3/2012
- Programa: Construnario Versión 3.51
- Fecha de los precios: 04/04/2024
- Divisa: EUR

**PK00086** u Pozo aguas limpias, PA1L 5 de Remosa. 2 bombas - volumen 1.800 l - D 1615 mm - H 1070 mm - Ø boca de acceso 567 - Ø entrada 200 mm - Ø aireación 110 mm
Precio: 7316.67
Para recoger y bombear aguas pluviales (resultantes de la escorrentía superficial), aguas tratadas a la salida de los sistemas de depuración. El pozo de bombeo es un sistema útil para la elevación y bombeo tanto de aguas sucias, fecales, como para las aguas grises, aguas pluviales, etc. Nuestras bombas están especialmente seleccionadas para superar grandes desniveles sin excesiva pérdida de capacidad de bombeo. Accesorios incluidos: - Depósito de PRFV reforzado para enterrar: Bocas de acceso en poliprolpileno. - Entrada en PVC. - Bomba: aguas sucias: AS / aguas limpias: AL. - Válvulas de retención: aguas sucias: 2” - Aguas Limpias: 1 1/4” - Interruptores de nivel: tipo boya. - Cuadro eléctrico con alarma acústica. - Tubería flexible y cadena de inox. - Aireación en PVC.
