# PA1S 1 - 1 pompes - volume 1.000 l - D 1150 mm - H 1360 mm - Ø trou d'homme 567 - Ø entrée 200 mm - Ø aération 110 mm

- Propriété du fichier: CONSTRUNARIO
- Format: FIEBDC-3/2012
- Logiciel: Construnario Versión 3.51
- Date des prix: 04/04/2024
- Devise: EUR

**PK00091** u PA1S 1 - 1 pompes - volume 1.000 l - D 1150 mm - H 1360 mm - Ø trou d'homme 567 - Ø entrée 200 mm - Ø aération 110 mm
Prix: 2550.00
Les stations de relevage sont des systèmes qui fonctionnent aussi bien pour les eaux usées, que ménagères, pluviales, etc. Nos pompes sont spécialement choisies pour dépasser de grands dénivellations sans excessive perte de capacité de pompage. ACCESSOIRES INCLUS • Réservoir en PRFV renforcé à enterrer • Trou d’homme en polypropylène • Entrée : en PVC • Pompe : Eaux sales : AS / Eaux propres : AL • Clapets anti-retour : Eaux sales : 2” / Eaux propres : 1” 1/4 • Détecteur de niveau : type bouée • Coffret électrique avec alarme acoustique • Tube flexible et chaîne en inox • Ventilation en PVC
