# Reja desbaste manual RDM 125 de Remosa. Ø tuberías 125 mm - H 475 mm - L950 mm - A 595 mm

- Propiedad del archivo: CONSTRUNARIO
- Formato: FIEBDC-3/2012
- Programa: Construnario Versión 3.51
- Fecha de los precios: 04/04/2024
- Divisa: EUR

**PK00202** u Reja desbaste manual RDM 125 de Remosa. Ø tuberías 125 mm - H 475 mm - L950 mm - A 595 mm
Precio: 1428.30
El desbaste se realiza por medio de una reja de desbaste manual con un paso de 20 mm y tiene como objeto retener y separar los cuerpos voluminosos flotantes y en suspensión, que arrastra consigo el agua residual. La reja de desbaste manual está construida en poliéster reforzado con fibra de vidrio y se suministra conjuntamente con una canasta de recogida de sólidos. Se consigue así: - Evitar obstrucciones en canales, tuberías y conducciones en general. - Interceptar las materias que por sus excesivas dimensiones podrían dificultar el funcionamiento de las unidades posteriores (desarenador, medidor de caudal, depuradora, etc.). - Aumentar la eficiencia de los tratamientos posteriores.
