# Depósito de almacenamiento de aguas residuales, DAN 21,5 de Remosa. 21500 l

- Propiedad del archivo: CONSTRUNARIO
- Formato: FIEBDC-3/2012
- Programa: Construnario Versión 3.51
- Fecha de los precios: 04/04/2024
- Divisa: EUR

**PK00283** u Depósito de almacenamiento de aguas residuales, DAN 21,5 de Remosa. 21500 l
Precio: 11834.79
Depósito de almacenamiento de aguas negras con bomba de recirculación. El depósito de seguridad se utiliza para acumular las puntas de caudal o los lodos excedentes por paro en la extracción de permeado. Estos lodos, posteriormente, se introducirán al sistema.
