# Pozo aguas sucias, PA2S 3 de Remosa. 1 bomba - volumen 8.000 l - D 2350 mm - H 2370 mm - Ø boca de acceso 567 - Ø entrada 315 mm - Ø aireación 160 mm

- Propiedad del archivo: CONSTRUNARIO
- Formato: FIEBDC-3/2012
- Programa: Construnario Versión 3.51
- Fecha de los precios: 04/04/2024
- Divisa: EUR

**PK00299** u Pozo aguas sucias, PA2S 3 de Remosa. 1 bomba - volumen 8.000 l - D 2350 mm - H 2370 mm - Ø boca de acceso 567 - Ø entrada 315 mm - Ø aireación 160 mm
Precio: 10233.78
El pozo de bombeo es un sistema útil para la elevación y bombeo tanto de aguas sucias, fecales, como para las aguas grises, aguas pluviales, etc. Nuestras bombas están especialmente seleccionadas para superar grandes desniveles sin excesiva pérdida de capacidad de bombeo. Accesorios incluidos: - Depósito de PRFV reforzado para enterrar: Bocas de acceso en poliprolpileno. - Entrada en PVC. - Bomba: aguas sucias: AS / aguas limpias: AL. - Válvulas de retención: aguas sucias: 2” - Aguas Limpias: 1 1/4” - Interruptores de nivel: tipo boya. - Cuadro eléctrico con alarma acústica. - Tubería flexible y cadena de inox. - Aireación en PVC.
