# Bomba sumergible, referencia BADS de Remosa. 0,85 kW

- Propiedad del archivo: CONSTRUNARIO
- Formato: FIEBDC-3/2012
- Programa: Construnario Versión 3.51
- Fecha de los precios: 04/04/2024
- Divisa: EUR

**PK00311** u Bomba sumergible, referencia BADS de Remosa. 0,85 kW
Precio: 1793.82
El dispositivo de succión flotante succiona y prefiltra, evitando que la bomba se ensucie. La longitud del tubo de aspiración es de 1 m.
