# BA - Pompe immergée 0,85 kW

- Propiedad del archivo: CONSTRUNARIO
- Formato: FIEBDC-3/2012
- Programa: Construnario Versión 3.51
- Fecha de los precios: 04/04/2024
- Divisa: EUR

**PK00311** u BA - Pompe immergée 0,85 kW
Precio: 1050.00
Le dispositif d’aspiration flottant aspire et filtre l’eau, en évitant que la pompe ne s’encrasse pas. Cette pompe peut être reliée à un système d’aspersion par arrosage. La longueur du tuyau d’aspiration est de 1 m.
