# Estación depuradora de oxidación total ROX 1000 de Remosa. Grandes comunidades. 1000 HE - caudal 150 -reactor 2 - Ø 3500mm - 9130 mm(l)

- Propiedad del archivo: CONSTRUNARIO
- Formato: FIEBDC-3/2012
- Programa: Construnario Versión 3.51
- Fecha de los precios: 04/04/2024
- Divisa: EUR

**PK00322** u Estación depuradora de oxidación total ROX 1000 de Remosa. Grandes comunidades. 1000 HE - caudal 150 -reactor 2 - Ø 3500mm - 9130 mm(l)
Precio: 109878.51
Sistema de depuración ideal para tratar las aguas residuales asimilables a domésticas de pequeñas y medianas comunidades; viviendas familiares, hoteles rurales, campings, restaurantes, etc. Los equipos de oxidación total cumplen la normativa actual de vertido Real Decreto 606/2003 que modifica la Ley de Aguas, así como la normativa europea, directiva de consejo 91/271/CEE. Estos equipos se fabrican siguiendo las normas BS-4994:1987a partir de 20 H.E. (incluido). El sistema se realiza siguiendo las siguientes etapas: - Desbaste: los sólidos gruesos que arrastra el agua son interceptados por una reja a la entrada del equipo. Para poblaciones pequeñas, debido a la gran variabilidad del afluente, se recomienda instalar un decantador previo. - Oxidación biológica: en el reactor biológico tiene lugar la descomposición biológica de la materia orgánica gracias a la aportación de aire y a la generación de microorganismos aerobios. - Decantación: los lodos resultantes de la descomposición de la materia orgánica son tranquilizados, depositándose en el interior del decantador. Los lodos decantados se recirculan de nuevo al reactor por bombeo o air-lift para los modelos 5-15 H.E
