# Estación regeneradora de aguas grises modelo GREM 2500 S, referencia PK00331 de Remosa. Agua regenerada 2500 l/día - Ø 1600 mm/2900 mm (L)

- Propiedad del archivo: CONSTRUNARIO
- Formato: FIEBDC-3/2012
- Programa: Construnario Versión 3.51
- Fecha de los precios: 04/04/2024
- Divisa: EUR

**PK00331** u Estación regeneradora de aguas grises modelo GREM 2500 S, referencia PK00331 de Remosa. Agua regenerada 2500 l/día - Ø 1600 mm/2900 mm (L)
Precio: 26171.69
La estación regeneradora GREM es un conjunto de sistemas para el tratamiento de aguas grises (procedentes de duchas, bañeras y lavamanos) y aguas pluviales, obteniéndose agua con calidad de reutilización mediante tecnología de membranas. El sistema cumple los requisitos del Real Decreto 1620/2007, de 7 de diciembre, por el que se establece el régimen jurídico de reutilización de las aguas depuradas y el artículo 4 de la Guía técnica española de reciclaje de aguas grises en la edificación elaborada por Aqua España- Señalización en instalación debe cumplir el punto 2.2 de la sección HS4 del Código técnico de la edificación. Estos equipos se fabrican siguiendo las normas BS-4994:1987. Las aguas tratadas para su uso en cisternas de los sanitarios y para riegos de zonas ajardinadas, deben canalizarse independientemente de las aguas potables de red. Ventajas: - Equipo compacto: desbaste, oxidación, filtración por membranas, cloración y acumulación en un solo equipo. - Ahorro considerable de agua de consumo. - Reutilización de aguas para riego, cisternas WC y limpieza exterior. - Ayuda a la conservación del Medio Ambiente. - Atributos de biorreactor de membranas respecto al tratamiento convencional con ultravioleta: o Alto rendimiento y fiabilidad de depuración obteniendo un agua con calidad de reutilización. o El biorreactor de membranas es insensible a los problemas de sedimentación. o La membrana actúa como una barrera física selectiva que bloquea el paso de materia en suspensión y microorganismos. Por el contrario, la luz ultravioleta pierde capacidad de absorción cuando el agua presenta sólidos en suspensión. Funcionamiento: El sistema se realiza siguiendo las siguientes etapas: - Desbaste: consiste en retirar los sólidos que pueda arrastra el agua, principalmente pelos, que puedan dañar las membranas. - Oxidación biológica: en el reactor biológico tiene lugar la descomposición biológica de la materia orgánica gracias a la aportación de aire y a la generación de microorganismos aerobios. - Filtración: se produce la separación sólido-líquido por filtración mediante tecnología de membranas. Mediante un sistema de succión se ejerce una presión de vacío en las membranas creándose un flujo fuera-dentro de modo que el agua penetra a través de las membranas, quedando los sólidos y las bacterias en la pared exterior. Los difusores crean un flujo de aire ascendente que permite limpiar la superficie de la pared exterior de las membranas y aseguran condiciones aerobias. - Cloración y acumulación: el agua tratada es clorada mediante la dosificación de hipoclorito sódico permitiendo conservar las propiedades sanitarias del efluente asegurando la reutilización de las aguas y posteriormente se almacena en el compartimiento de acumulación.
