# GREM 2500 S - Débit eau traitée 2500 l/jour - Ø 1600 mm/2900 mm (L)

- Propriété du fichier: CONSTRUNARIO
- Format: FIEBDC-3/2012
- Logiciel: Construnario Versión 3.51
- Date des prix: 04/04/2024
- Devise: EUR

**PK00331** u GREM 2500 S - Débit eau traitée 2500 l/jour - Ø 1600 mm/2900 mm (L)
Prix: 15239.00
La station de recyclage pour le traitement des eaux grises (qui proviennent des douches, des baignoires et des robinets) est l’ensemble de systèmes de haut rendement épuratoire qui permet d’obtenir des eaux avec une qualité de réutilisation au moyen d’une technologie de membranes. Le système accomplit les conditions requises aux normatives européennes les plus exigeantes, telles comme la Normative espagnole RD1620/2007, du 7 décembre, qui établit le régime juridique de réutilisation des eaux épurées et l’article 4 du guide technique espagnol de recyclage des eaux grises dans l’édification élaboré pour Aqua España. Les eaux traitées pour un usage postérieur dans les chasses d’eau, pour l’arrosage des jardins et pour le nettoyage de la voie publique, doivent être canalisées indépendamment des eaux potables du réseau. Dans la station de recyclage il est interdit d’acheminer les eaux ménagères de la cuisine, ainsi que celles provenantes de bidets, wc, lave-linge, lave-vaisselle, produits agressifs (solvants, silicones, désinfectants chlorés) ; qui pourraient endommager les membranes. AVANTAGES • Équipement monobloc: dégrillage, oxydation, filtration au moyen de membranes, chloration et accumulation dans un seul équipement. • Économie considérable de la consommation d’eau de ville. • Réutilisation des eaux pour l’arrosage, pour remplir les chasses d’eau des toilettes et le nettoyage extérieur et intérieur. • Aide à la préservation de l’environnement. • Attributs du bioréacteur de membranes par rapport au traitement conventionnel moyennant les ultraviolets: - Hautes performances et fiabilité d’épuration obtenant une eau de qualité de réutilisation. - Le bioréacteur de membranes est insensible aux problèmes de sédimentation. - La membrane agit comme une barrière physique sélective qui bloque le pas de la matière en suspension et des microorganismes. Par ailleurs, les ultraviolets perdent leur capacité d’absorption lorsque l’eau contient des solides en suspension. FONCTIONNEMENT Le système se réalise selon les étapes qui suivent: Dégrillage Consiste à retenir les solides qui pourraient endommager les membranes, tout spécialement les cheveux. Oxydation biologique Les différentes réactions qui sont nécessaires pour la décomposition biochimique des matières organiques ont lieu dans le réacteur biologique. Pour que celles-là aient lieu, il faut un apport d’oxygène qui maintienne les conditions aérobies dans le réacteur et qui crée la circulation suffisante pour maintenir en suspension les microorganismes. Filtration Consiste à la séparation solide-liquide par filtration moyennant la technologie membranaire d’ultrafiltration. À travers un système d’absorption (pompe) se produit une pression de vide dans les membranes en créant un flux “dehors-dedans” de façon que l’eau traverse les membranes, restant les solides et les bactéries retenus à la paroi extérieure. Les diffuseurs assurent la présence d’oxygène dans le compartiment, de telle façon que celui-ci fonctionne comme un deuxième réacteur. Les diffuseurs créent un flux d’air ascendant en forme de bulles qui nettoient la surface de la paroi extérieure des membranes. Chloration et accumulation Le permeat (eau traitée) est chloré au moyen du dosage d’hypochlorite sodique permettant de conserver, au long du temps, les propriétés sanitaires de l’effluent assurant la réutilisation des eaux épurées en usage résidentiel.
