# Depuradora secuencial de aguas residuales domésticas SBREM 250 de Remosa. Horizontal. 250 HE - caudal 37,5- Ø3000 mm - 11600 mm (L) - Ø tuberías 200 mm

- Propiedad del archivo: CONSTRUNARIO
- Formato: FIEBDC-3/2012
- Programa: Construnario Versión 3.51
- Fecha de los precios: 04/04/2024
- Divisa: EUR

**PK00497** u Depuradora secuencial de aguas residuales domésticas SBREM 250 de Remosa. Horizontal. 250 HE - caudal 37,5- Ø3000 mm - 11600 mm (L) - Ø tuberías 200 mm
Precio: 50886.16
Equipo compacto para el tratamiento de aguas residuales de pequeñas y medianas comunidades de elevado rendimiento de depuración, cumpliendo con el RD 606/2003 y la normativa europea Directiva de Consejo 91/271/CEE. El SBREMes un sistema secuencial que se basa en la depuración biológica por fangos activados de las aguas residuales en el reactor-clarificador. Llenado: recepción de un volumen determinado de aguas del decantador primario, mediante bombeo o air-lift para los modelos 5-10 H.E. Reacción: en la etapa de reacción se combinan fases aerobias (con presencia de oxígeno) y fases anóxicas (con ausencia de oxígeno) que permiten eliminar la materia orgánica y los nutrientes. Sedimentación: durante esta fase y en ausencia de agitación y aireación, se produce la sedimentación del lodo, quedando éste en la parte Vaciado: el agua tratada, que se encuentra entre la capa sedimentada y los flotantes, es evacuada por bombeo o air-lift para los modelos 5-10 H.E Además, el sistema SBREM incorpora un decantador primario homogeneizador previo al reactor que permite la retención de grasas, aceites y los sólidos de mayor tamaño. Instalación trifásica. Todos los modelos se suministran con cuadro eléctrico programado. Los modelos SBREM 51 y 75 no llevan bomba de recirculación. Para SBREM superiores consulte con el departamento técnico de Remosa.
