# SBREM 350 - 350 HE - débit 52,5- Ø2500 mm - 11600 mm (L) - Ø tubes 250 mm

- Propriété du fichier: CONSTRUNARIO
- Format: FIEBDC-3/2012
- Logiciel: Construnario Versión 3.51
- Date des prix: 04/04/2024
- Devise: EUR

**PK00499** u SBREM 350 - 350 HE - débit 52,5- Ø2500 mm - 11600 mm (L) - Ø tubes 250 mm
Prix: 35134.00
La SBREM est un système par alimentation séquentielle qui se base en l’épuration biologique par boues activées des eaux usées dans le réacteur-clarificateur. Les étapes de remplissage, de réaction, de décantation et de vidange ont lieu séquentiellement dans le même compartiment ou équipement. La SBREM traite à la fois la pollution carbonée et celle azotée et phosphorée, ce qui nous permet de l’installer dans les zones sensibles. L’objectif de la SBREM est de diminuer la pollution carbonée et azotée de l’eau résiduelle en obtenant des performances épuratoires suffisamment hautes afin de rejeter au milieu une eau sans risque de nuire l’environnement; dans un seul équipement compacte pour simplifier l’installation et d’une grandeur optimale pour diminuer les coûts d’exploitation. Avantages : • Solution légère et compacte · Hautes performances épuratoires dans un espace plus petit que celui utilisé pour une filière de traitement classique. · Pas besoin, non plus, de construire un clarificateur à l’aval • Pose simple et rapide : coûts d’installation très réduits • Simple à exploiter : tous les éléments électromécaniques sont programmés moyennant un coffret électrique • Coût d’entretien réduit • Consommation électrique faible • Adaptée · pour les rejets en zones sensibles grâce au traitement de l’azote (dénitrification) et le phosphore (déphosphorisation) · à la surcharge et à la sous-charge hydraulique et de pollution • Absence de fuites de matières en suspension ou de surnageants grâce à la position de la pompe d’évacuation d’eau épurée. 1) Ventilation primaire 2) Recirculation des boues du réacteur 3) Transfert pour pompage 4) Branchement compresseur d’air 5) Pompage des eaux épurées 6) Ventilation secondaire 7) Diffuseurs fines bulles d’air Traitement des eaux usées
