# NECOR 5 -5 HE - débit 750 l/jour - Ø 1600 mm - 2660 mm (l) - Ø tubes 110 mm

- Propriété du fichier: CONSTRUNARIO
- Format: FIEBDC-3/2012
- Logiciel: Construnario Versión 3.51
- Date des prix: 04/04/2024
- Devise: EUR

**PK00525** u NECOR 5 -5 HE - débit 750 l/jour - Ø 1600 mm - 2660 mm (l) - Ø tubes 110 mm
Prix: 4085.00
L’objectif de la NECOR est de diminuer la pollution carbonée et azotée de l’eau résiduelle en obtenant des performances épuratoires suffisamment hautes afin de rejeter au milieu une eau sans risque de nuire l’environnement ; dans un seul équipement compacte pour simplifier l’installation et de grandeur optimale pour diminuer les coûts d’exploitation. Le principe du traitement consiste à mettre en contact la biomasse composée de bactéries aérobies qui se développent en présence d’oxygène, des substances qui leur sont nutritives (matière organique propre de l’eau à traiter et qui est la source de la pollution) et de l’air apporté par de petits compresseurs. Avantages : • Solution légère et compacte · Mono cuve à 3 compartiments · Faible profondeur de la fouille · Installation simple et rapide • Grande capacité du décanteur primaire · Fréquence de vidange optimisée • Consommation électrique faible • Coût d’entretien réduit • Faible impact visuel • Étanchéité totale 1) Ventilation primaire 2) Recirculation de boues du clarificateur 3) Transfert gravitaire 4.1) Branchement surpresseur.Electrovanne normalement ouverte 4.2) Branchement surpresseur. Electrovanne normalement fermée 5) Pompage de boues stabilisées 6) Ventilation secondaire 7) Vidange du réacteur 8) Diffuseurs fines bulles d’air
