# Depuradora de aguas residuales NECOR 10 de Remosa. - 10 HE - caudal 1500 l/dia - Ø 2120 mm - 2900 mm (l) - Ø tuberías 110 mm

- Propiedad del archivo: CONSTRUNARIO
- Formato: FIEBDC-3/2012
- Programa: Construnario Versión 3.51
- Fecha de los precios: 04/04/2024
- Divisa: EUR

**PK00526** u Depuradora de aguas residuales NECOR 10 de Remosa. - 10 HE - caudal 1500 l/dia - Ø 2120 mm - 2900 mm (l) - Ø tuberías 110 mm
Precio: 12707.04
El NECOR es un sistema de oxidación total basado en la depuración biológica mediante fangos activados de las aguas residuales Este equipo compacto para el tratamiento de aguas residuales de pequeñas y medianas comunidades de elevado rendimiento de depuración, cumple los requisitos del Real Decreto 606/2003, la Normativa Europea Directiva de Consejo 91/271/CEE, la Normativa Europea CE anexo ZA EN 12566-3, eficiencia del tratamiento, capacidad de depuración, estanqueidad al agua, ensayo de comportamiento estructural y durabilidad (plantas de depuración de aguas residuales domésticas prefabricadas hasta 50 h.e.). Estos equipos se fabrican siguiendo las normas BS-4994:1987 a partir de 15 H.E. (Incluido) y con laminación “hand-lay-up” los equipos de 5 y 10 H.E. Consta de tres compartimientos: - Decantador: En éste se da lugar la decantación y sedimentación de gran parte de las materias en suspensión presentes en las aguas residuales. Las bacterias anaerobias metabolizan una parte de la materia orgánica, gasificando, hidrolizando y mineralizándola. El decantador, además, permite separar las grasas típicas de las aguas asimilables a domésticas. - Reactor biológico: En el reactor biológico se dan lugar las diferentes reacciones que son necesarias para la descomposición bioquímica de la materia orgánica. Para poder tener lugar estas reacciones es necesaria la aportación de oxígeno que mantenga las condiciones aerobias en el reactor y que cree la circulación necesaria para mantener en suspensión la biomasa. El relleno plástico presente en el reactor, el cual es móvil gracias a la acción del aire, permite retener la biomasa, fijándola en su superficie, favoreciendo la descomposición de la materia orgánica. - Clarificador: Se decantan los lodos que provienen del reactor evitando la salida de materias en suspensión. Los lodos decantados son recirculados al decantador primario. Instalación monofásica. Todos los modelos con sistema de recirculación por bombeo se suministran con cuadro eléctrico programado.
