# Estación regeneradora de aguas residuales, modelo Roxplus 50 - 50 hab., referencia PK0533 de Remosa. Ø(mm) 2350/largo(mm) 3400

- Propiedad del archivo: CONSTRUNARIO
- Formato: FIEBDC-3/2012
- Programa: Construnario Versión 3.51
- Fecha de los precios: 04/04/2024
- Divisa: EUR

**PK00533** u Estación regeneradora de aguas residuales, modelo Roxplus 50 - 50 hab., referencia PK0533 de Remosa. Ø(mm) 2350/largo(mm) 3400
Precio: 74653.18
La estación regeneradora Roxplus es un conjunto de sistemas para el tratamiento de aguas residuales asimilables a domésticas obteniéndose agua con calidad de reutilización mediante tecnología de membranas. El sistema cumple los requisitos del Real Decreto 1620/2007, de 7 de diciembre, por el que se establece el régimen jurídico de reutilización de las aguas depuradas. Estos equipos se fabrican siguiendo las normas de BS-4994:1987 (British Standard Specification for Desing and Construction of vessels and tanks in reinforced plastics). Ventajas: - Equipo compacto: oxidación, filtración mediante membranas y recirculación en un solo equipo. - Ahorro considerable de agua de red. - Reutilización de aguas para riego, descarga cisternas WC y limpieza de exteriores. - Ayuda a la conservación del Medio Ambiente. - Atributos del biorreactor de membranas respecto al tratamiento convencional con ultravioleta: - Alto rendimiento y fiabilidad de depuración obteniendo un agua con calidad de reutilización. - El biorreactor de membranas es insensible a los problemas de sedimentación. - La membrana actúa como una barrera física selectiva que bloquea el paso de materias en suspensión y microorganismos. Por contra, la luz ultravioleta pierde capacidad de absorción cuando el agua presenta sólidos en suspensión. Funcionamiento: El sistema se realiza siguiendo las siguientes etapas: - Oxidación biológica: en el reactor biológico tiene lugar la descomposición biológica de la materia orgánica gracias a la aportación de aire y a la generación de microorganismos aerobios. A diferencia de la oxidación total convencional, en el reactor se trabaja con concentraciones de sólidos más elevadas, de modo que se requiere más oxigenación y siendo la edad del fango más elevada, se obtienen rendimientos de depuración superiores. - Filtración: se produce la separación sólido - líquido por filtración mediante tecnología de membranas. Mediante un sistema de succión se ejerce una presión de vacío en las membranas creándose un flujo fuera - dentro de modo que el agua penetra a través de las membranas, quedando los sólidos y las bacterias en la pared exterior. Los difusores crean un flujo de aire ascendente que permite limpiar la superficie de la pared exterior de las membranas y aseguran condiciones aerobias. - Recirculación: retorno de fangos al reactor, para igualar concentraciones. Cloración (opcional): el agua tratada es clorada mediante la dosificación de hipoclorito sódico permitiendo conservar las propiedades sanitarias del efluente asegurando la reutilización de las aguas en uso residencial.
