# Indicador de nivel máximo INF/INM de Remosa

- Propiedad del archivo: CONSTRUNARIO
- Formato: FIEBDC-3/2012
- Programa: Construnario Versión 3.51
- Fecha de los precios: 04/04/2024
- Divisa: EUR

**PK00558** u Indicador de nivel máximo INF/INM de Remosa
Precio: 707.94
Boya de nivel ideal para instalar en tanques de almacenamiento de aguas fecales. Cuando el tanque está lleno de aguas residuales, la boya da señal al cuadro eléctrico el cual emite una alarma acústica y luminosa. Este accesorio es muy útil para asegurar que se procede al vaciado del tanque antes que éste rebose. Nota: cuadro eléctrico incluido en el precio.
