# RDM 160 - Ø tubes160 mm - H 580 mm - L 1315 mm - A 855 mm

- Propriété du fichier: CONSTRUNARIO
- Format: FIEBDC-3/2012
- Logiciel: Construnario Versión 3.51
- Date des prix: 04/04/2024
- Devise: EUR

**PK00576** u RDM 160 - Ø tubes160 mm - H 580 mm - L 1315 mm - A 855 mm
Prix: 818.00
Il s’agit d’un équipement de prétraitement des eaux usées. Celles-ci passent à travers d’une grille d’un entrefer de 20 mm. Les matières volumineuses et d’autres déchets flottants sont piégés et retenus par la grille. Manuellement, il faut ramasser ces solides au panier d’égouttage moyennant un râteau. On réussit à : • Éviter l’obstruction des canaux, des tuyauteries ou des conduites. • Intercepter les matières qui pourraient endommager le fonctionnement des équipements postérieurs (dégraisseur, débitmètre, décanteur, etc). • Augmenter l’efficacité des traitements biologiques postérieurs. .
