# TRS 20 - fournie sans la station d'épuration - 20 l/h - L 617 mm - A 530 mm - AL 523 mm - entrefer 3 mm

- Propriété du fichier: CONSTRUNARIO
- Format: FIEBDC-3/2012
- Logiciel: Construnario Versión 3.51
- Date des prix: 04/04/2024
- Devise: EUR

**PK00620** u TRS 20 - fournie sans la station d'épuration - 20 l/h - L 617 mm - A 530 mm - AL 523 mm - entrefer 3 mm
Prix: 7759.00
Spécialement dessiné pour la séparation solideliquide, effectuant celle-ci au moyen d’un système de rotation continue. Le nettoyage du cylindre filtrant se fait automatiquement au moyent d’un rinçage à contre-courant. Matériel de fabrication : Aisi-304 COMPOSANTS DU TAMIS Cylindre filtrant. Groupe moteur de démarrage. Carcasse - Dépôt. Système d’élimination de déchets. Système de nettoyage à contre-courant. Capote protectrice – Totalement des carénagés.
