# Equipo de cloración ECL 500 de Remosa. Volumen 500+500 l - D 2x925 mm - H 2x1060 mm

- Propiedad del archivo: CONSTRUNARIO
- Formato: FIEBDC-3/2012
- Programa: Construnario Versión 3.51
- Fecha de los precios: 04/04/2024
- Divisa: EUR

**PK00858** u Equipo de cloración ECL 500 de Remosa. Volumen 500+500 l - D 2x925 mm - H 2x1060 mm
Precio: 5192.28
El sistema de desinfección es un tratamiento terciario que se aplica después de la depuración biológica para un óptimo vertido a cauce público. La desinfección con hipoclorito sódico permite la eliminación de microorganismos patógenos presentes en las aguas. El hipoclorito sódico se dosifica, mediante una bomba, en un depósito de contacto donde tiene lugar la mezcla de éste con el agua depurada. INCLUYE: - Bomba dosificadora de hipoclorito. - Depósito con bomba de aporte. - Depósito de mezcla y acumulación. - Cuadro eléctrico.
