# Tamiz tornillo, referencia TSFMS DR de Remosa. Suministrado sin depuradora - HE <200 - Paso 5 mm - Al 1655 mm - Ø descarga 154

- Propiedad del archivo: CONSTRUNARIO
- Formato: FIEBDC-3/2012
- Programa: Construnario Versión 3.51
- Fecha de los precios: 04/04/2024
- Divisa: EUR

**PK00914** u Tamiz tornillo, referencia TSFMS DR de Remosa. Suministrado sin depuradora - HE <200 - Paso 5 mm - Al 1655 mm - Ø descarga 154
Precio: 10868.82
Tornillo vertical rotativo, fabricado en acero inoxidable ASI304, acoplado en depósito de PRFV, accionado por cuadro eléctrico, funcionando automáticamente siguiendo un esquema de programación elevando los sólidos por medio de un sinfín y depositando los sólidos en una bolsa de recogida. El volumen de reducción de sólidos es de aproximadamente del 30%.
