# TSFMS DR - fourni sans la station d'épuration - HE <200 - entrefer 5 mm - Al 1655 mm - Ø décharge 154

- Propriété du fichier: CONSTRUNARIO
- Format: FIEBDC-3/2012
- Logiciel: Construnario Versión 3.51
- Date des prix: 04/04/2024
- Devise: EUR

**PK00914** u TSFMS DR - fourni sans la station d'épuration - HE <200 - entrefer 5 mm - Al 1655 mm - Ø décharge 154
Prix: 5057.00
Le tamis vertical rotatif est fabriqué en acier inoxidable ASI304. Pour faciliter son installation, celui-ci est installé dans une cuve en PRFV sans besoin de faire le canal en béton. Le tamis assure la séparation de solides présents dans les eaux usées. L’eau coule à travers la maille et les matières solides retenues par la maille sont montées par une vis sans fin type Archimède et finalement déposées dans un sac. Le volume de réduction de solides est de 30% environ.
