# ROX 5 - 5 HE - débit 750- Ø1615 mm - 1330 mm (h) - Ø tubes 110 mm

- Propriété du fichier: CONSTRUNARIO
- Format: FIEBDC-3/2012
- Logiciel: Construnario Versión 3.51
- Date des prix: 04/04/2024
- Devise: EUR

**PK00939** u ROX 5 - 5 HE - débit 750- Ø1615 mm - 1330 mm (h) - Ø tubes 110 mm
Prix: 2907.00
La ROX est un système par boues activées en aération prolongée qui délivre une excellente qualité d’eau épurée. Le principe du traitement consiste à mettre en contact la biomasse, (composée de bactéries aérobies qui se développent en présence d’oxygène), des substances qui leur sont nutritives (matière organique propre de l’eau à traiter et qui est la source de la pollution) et de l’air apporté par de petits compresseurs. À différence de la DECANROX, celleci n’a pas de décanteur primaire, et les eaux à traiter entrent directement en contact avec l’oxygène.
