# Tratamiento de aguas pluviales mediante UV TAPUV2 2200L de Remosa. Depósito 2200 l - caudal de riego 3 m3/h

- Propiedad del archivo: CONSTRUNARIO
- Formato: FIEBDC-3/2012
- Programa: Construnario Versión 3.51
- Fecha de los precios: 04/04/2024
- Divisa: EUR

**PK01609** u Tratamiento de aguas pluviales mediante UV TAPUV2 2200L de Remosa. Depósito 2200 l - caudal de riego 3 m3/h
Precio: 7718.15
TRATAMIENTO MEDIANTE UV El tratamiento mediante UV permite desinfectar el agua eliminando microorganismos (virus, bacterias…). Este sistema tiene la ventaja de no utilizar productos químicos para el tratamiento. FUNCIONAMIENTO Las aguas pluviales, almacenadas en un depósito de recogida, se bombean a un segundo depósito de menor capacidad que se utilizará como depósito pulmón para el riego posterior. En la impulsión de la bomba, que se utilizará para el riego (no incluida), se instalará un filtro de finos de 25 micras seguido de uno de 5 micras para eliminar las partículas en suspensión del agua y a continuación se conectará un equipo de radiación Ultravioleta, para la esterilización de las aguas. Éste sistema garantiza la calidad bacteriológica en el punto de uso. En el caso de falta de aguas pluviales en el depósito pulmón, el sistema abre una electroválvula 24V DC para la carga parcial de aguas de consumo humano en éste. EQUIPOS INCLUIDOS • Bomba del depósito de recuperación de aguas pluviales 14 m3/h. • Depósito pulmón con boyas y electroválvula para la entrada aguade red • Filtro de finos 25 micras. • Filtro de finos 5 micras. • Esterilizador Ultravioleta. • Cuadro eléctrico. Nota: El programador de la bomba y la bomba de riego no están incluidos. La lámpara de UV deberá disponer de la misma programación que la bomba encendiéndose 5 minutos antes que ésta.
