# Tratamiento de aguas pluviales mediante hipoclorito sódico TAPCL2 2200L de Remosa. Caudal de riego 3-10 m3/h - Ø Conexión 2"

- Propiedad del archivo: CONSTRUNARIO
- Formato: FIEBDC-3/2012
- Programa: Construnario Versión 3.51
- Fecha de los precios: 04/04/2024
- Divisa: EUR

**PK01613** u Tratamiento de aguas pluviales mediante hipoclorito sódico TAPCL2 2200L de Remosa. Caudal de riego 3-10 m3/h - Ø Conexión 2"
Precio: 7027.09
Las aguas depositadas en el tanque de almacenamiento de aguas pluviales procedentes de tejados son bombeadas a un segundo depósito(*). Durante el bombeo se cloran ligeramente las aguas en línea (1 mg/l). Del segundo depósito se bombearán las aguas para su uso (bomba no incluida). En la impulsión de éste bombeo se instalará un filtro de finos de 25 micras seguido de un filtro de carbón activo, para asegurar que las aguas son incoloras, inodoras y decloradas antes de su uso. En el caso de falta de aguas pluviales en el depósito pulmón, el sistema abre una electroválvula 24V DC para la carga parcial de aguas de red en éste. La ventaja de éste sistema es que el cloro residual permite la conservación de la calidad de las aguas en el segundo tanque por un determinado periodo. (*) Se recomienda que la capacidad del segundo depósito sea similar al volumen utilizado por periodo/ciclo de riego. Por ejemplo: volumen utilizado correspondiente a un bombeo de 5-15 min. EQUIPOS INCLUIDOS • Bomba del depósito de recuperación de aguas pluviales (impulsión 1”1/4) • Bomba dosificadora de caudal constante. • Depósito pulmón con boyas y electroválvula entrada agua de red. • Filtro de finos 25 micras (1”1/4) • Filtro de carbón activo • Cuadro eléctrico Nota: La bomba de riego no está incluida.
