# Arqueta de toma de muestras, AM 110 de Remosa. Volumen 100 l - tubería Ø 110 mm - D 580 mm - H 550 mm

- Propiedad del archivo: CONSTRUNARIO
- Formato: FIEBDC-3/2012
- Programa: Construnario Versión 3.51
- Fecha de los precios: 04/04/2024
- Divisa: EUR

**PK01633** u Arqueta de toma de muestras, AM 110 de Remosa. Volumen 100 l - tubería Ø 110 mm - D 580 mm - H 550 mm
Precio: 649.98
En la salida de los sistemas de tratamiento de aguas residuales debe instalarse una arqueta toma de muestras para el control y vigilancia del efluente. Una buena toma de muestras es indispensable para un adecuado control del rendimiento de los equipos.
