# AM 160 - volume 100 l - tubes Ø 160 mm - D 580 mm - H 550 mm

- Propriété du fichier: CONSTRUNARIO
- Format: FIEBDC-3/2012
- Logiciel: Construnario Versión 3.51
- Date des prix: 04/04/2024
- Devise: EUR

**PK01635** u AM 160 - volume 100 l - tubes Ø 160 mm - D 580 mm - H 550 mm
Prix: 360.00
Un bon prélèvement d’échantillons est indispensable pour un contrôle adéquat du rendement des équipements d’épuration. À la sortie des systèmes de traitement des eaux usées, il convient d’installer un bassin de prélèvement d’échantilons pour le contrôle et la surveillance de l’eau épurée.
