# Arqueta de toma de muestras, AM 315 de Remosa. Volumen 200 l - tubería Ø 315 mm - D 620 mm - H 1020 mm

- Propiedad del archivo: CONSTRUNARIO
- Formato: FIEBDC-3/2012
- Programa: Construnario Versión 3.51
- Fecha de los precios: 04/04/2024
- Divisa: EUR

**PK01638** u Arqueta de toma de muestras, AM 315 de Remosa. Volumen 200 l - tubería Ø 315 mm - D 620 mm - H 1020 mm
Precio: 942.54
En la salida de los sistemas de tratamiento de aguas residuales debe instalarse una arqueta toma de muestras para el control y vigilancia del efluente. Una buena toma de muestras es indispensable para un adecuado control del rendimiento de los equipos.
