# Estación depuradora de aireación prolongada con etapa de desnitrificación, ROX NITRO 200 de Remosa. HE: 200. Caudal: 30 m3/día

- Propiedad del archivo: CONSTRUNARIO
- Formato: FIEBDC-3/2012
- Programa: Construnario Versión 3.51
- Fecha de los precios: 04/04/2024
- Divisa: EUR

**PK01796** Estación depuradora de aireación prolongada con etapa de desnitrificación, ROX NITRO 200 de Remosa. HE: 200. Caudal: 30 m3/día
Precio: 40004.04
Sistema de depuración ideal para tratar las aguas residuales asimilables a domésticas de pequeñas y medianas comunidades. El tratamiento se desarrolla en tres partes: reactor anóxico, reactor biológico y decantador secundario. En el reactor anóxico, además de degradar la materia orgánica, se elimina una parte importante del nitrógeno en función de las condiciones del tratamiento. Estos equipos cumplen la normativa actual de vertido Real Decreto 509/1996 que desarrolla el RDL 11/1995.
