# Contrabrida en PVC CDN 50, referencia SE00485 de Remosa. Con manguito

- Propiedad del archivo: CONSTRUNARIO
- Formato: FIEBDC-3/2012
- Programa: Construnario Versión 3.51
- Fecha de los precios: 04/04/2024
- Divisa: EUR

| Código | Ud | Descripción | Precio |
|---|---|---|---|
| SE00485 | u | Contrabrida en PVC CDN 50, referencia SE00485 de Remosa. Con manguito | 77.28 |
