# Contrabrida en PVC CDN 125, referencia SE00493 de Remosa. Con manguito

- Propiedad del archivo: CONSTRUNARIO
- Formato: FIEBDC-3/2012
- Programa: Construnario Versión 3.51
- Fecha de los precios: 04/04/2024
- Divisa: EUR

| Código | Ud | Descripción | Precio |
|---|---|---|---|
| SE00493 | u | Contrabrida en PVC CDN 125, referencia SE00493 de Remosa. Con manguito | 136.62 |
