# Tanque de emergencia para aceites de Remosa. Volumen total 60 m3 - D 3000 mm - L 9460 mm

- Propiedad del archivo: CONSTRUNARIO
- Formato: FIEBDC-3/2012
- Programa: Construnario Versión 3.51
- Fecha de los precios: 04/04/2024
- Divisa: EUR

**PA09723** u Tanque de emergencia para aceites de Remosa. Volumen total 60 m3 - D 3000 mm - L 9460 mm
Precio: 59855.84
Este equipo está especialmente diseñado para recoger las posibles fugas del aceite dieléctrico de los transformadores de potencia en caso de accidente, averías, incendio o cualquier otra incidencia. El receptor de emergencia está fabricado en poliéster reforzado con fibra de vidrio (PRFV) de doble pared en formato horizontal de enterrar. La cámara de la doble pared permite la detección de fugas.
