# Ducha de mano con flexo y soporte de Ramón Soler - Hidroterapia de Ramón Soler

- Propiedad del archivo: CONSTRUNARIO
- Formato: FIEBDC-3/2012
- Programa: Construnario Versión 3.51
- Fecha de los precios: 15/04/2024
- Divisa: EUR

**RSO_99H301349** u Ducha de mano con flexo y soporte de Ramón Soler - Hidroterapia de Ramón Soler
Precio: 112.60
Conjunto de ducha de mano cilíndrica minimalista de metal, de 1 posicion con sistema anti-cal, soporte y flexible acabado metálico alto brillo liso de 1,75m antigiratorio Soleflex y cromado de alta resistencia Diamond Finish Código EAN: 8428506013492
