# Ducha de mano rectangular minimalista con flexo y soporte de Ramón Soler - Hidroterapia de Ramón Soler

- Propiedad del archivo: CONSTRUNARIO
- Formato: FIEBDC-3/2012
- Programa: Construnario Versión 3.51
- Fecha de los precios: 15/04/2024
- Divisa: EUR

**RSO_99H301350** u Ducha de mano rectangular minimalista con flexo y soporte de Ramón Soler - Hidroterapia de Ramón Soler
Precio: 124.70
Conjunto teleducha rectangular minimalista de 1 posicion metálica, soporte fijo rectangular y flexible acabado color metálico alto brillo liso de 1,75m antigiratorio Soleflex y cromada de alta resistencia Diamond Finsh Código EAN: 8428506013508
