# Set ducha de mano massage semicuadrada, flexo y soporte de Ramón Soler - Hidroterapia de Ramón Soler

- Propiedad del archivo: CONSTRUNARIO
- Formato: FIEBDC-3/2012
- Programa: Construnario Versión 3.51
- Fecha de los precios: 15/04/2024
- Divisa: EUR

**RSO_99H302624** u Set ducha de mano massage semicuadrada, flexo y soporte de Ramón Soler - Hidroterapia de Ramón Soler
Precio: 107.00
Conjunto teleducha massage de 3 posiciones semicuadrada con sistema anti-cal, soporte a pared orientable para teleducha redondo metálico y flexible acabado color metálico alto brillo de alta durabilidad de 1,75m antigiratorio Soleflex, cromado de alta resistencia Diamond Finish Código EAN: 8428506026249
