# Barra de ducha Kuatro metálica níquel cepillado cuadrada de 70cm, con teleducha de metal y flexo de Ramón Soler - Hidroterapia de Ramón Soler

- Propiedad del archivo: CONSTRUNARIO
- Formato: FIEBDC-3/2012
- Programa: Construnario Versión 3.51
- Fecha de los precios: 15/04/2024
- Divisa: EUR

**RSO_99H304960** u Barra de ducha Kuatro metálica níquel cepillado cuadrada de 70cm, con teleducha de metal y flexo de Ramón Soler - Hidroterapia de Ramón Soler
Precio: 315.20
Barra de ducha, cuadrada de 70cm, con fijación a pared resistente, teleducha rectangular metálica, con sistema anti-cal, flexo de 1,75m antigiratorio soleflex y, níquel cepillado de alta resistencia por su tratamiento PVD Código EAN: 8428506049606
