# Set ducha de mano rectangular minimalista de metal, flexo y soporte, cromada de Ramón Soler - Hidroterapia de Ramón Soler

- Propiedad del archivo: CONSTRUNARIO
- Formato: FIEBDC-3/2012
- Programa: Construnario Versión 3.51
- Fecha de los precios: 15/04/2024
- Divisa: EUR

**RSO_99H305014** u Set ducha de mano rectangular minimalista de metal, flexo y soporte, cromada de Ramón Soler - Hidroterapia de Ramón Soler
Precio: 108.70
Conjunto rectangular minimalista de 1 posición metálico con sistema anti-cal , soporte a pared orientable para teleducha cuadrado y flexible 1,75m antigiratorio Soleflex, cromado de alta resistencia Diamond Finish. Código EAN: 8428506050145
