# Rociador de ducha oro cepillado extraplano, cuadrado de 250mm a pared de Ramón Soler - Hidroterapia de Ramón Soler

- Propiedad del archivo: CONSTRUNARIO
- Formato: FIEBDC-3/2012
- Programa: Construnario Versión 3.51
- Fecha de los precios: 15/04/2024
- Divisa: EUR

**RSO_99H305244** u Rociador de ducha oro cepillado extraplano, cuadrado de 250mm a pared de Ramón Soler - Hidroterapia de Ramón Soler
Precio: 570.80
Rociador de ducha cuadrado 250x250mm de acero inoxidable, con un mínimo grosor ultraslim de 2 mm, con un brazo metálico, cuadrado de instalación a pared, de máxima durabilidad, con acabado oro cepillado de alta resistencia por su tratamiento PVD Código EAN: 8428506052446
