# Rociador de ducha oro cepillado extraplano, redondo de 250mm a techo de Ramón Soler - Hidroterapia de Ramón Soler

- Propiedad del archivo: CONSTRUNARIO
- Formato: FIEBDC-3/2012
- Programa: Construnario Versión 3.51
- Fecha de los precios: 15/04/2024
- Divisa: EUR

**RSO_99H305250** u Rociador de ducha oro cepillado extraplano, redondo de 250mm a techo de Ramón Soler - Hidroterapia de Ramón Soler
Precio: 391.80
Rociador de ducha acero inoxidable redondo Ø250mm con brazo de instalación a techo, de máxima durabilidad, con acabado oro cepillado de alta resistencia por su tratamiento PVD limitador de caudal y sistema anti-cal gracias a sus boquillas flexibles de silicona Código EAN: 8428506052507
