# Rociador de ducha negro mate extraplano, redondo de 300mm a techo de Ramón Soler - Hidroterapia de Ramón Soler

- Propiedad del archivo: CONSTRUNARIO
- Formato: FIEBDC-3/2012
- Programa: Construnario Versión 3.51
- Fecha de los precios: 15/04/2024
- Divisa: EUR

**RSO_99H305252** u Rociador de ducha negro mate extraplano, redondo de 300mm a techo de Ramón Soler - Hidroterapia de Ramón Soler
Precio: 496.80
Rociador de ducha acero inoxidable redondo Ø300mm con brazo de instalación a techo, de máxima durabilidad, con acabado negro mate de alta resistencia por su tratamiento electrostático sobre galvanizado limitador de caudal y sistema anti-cal gracias a sus boquillas flexibles de silicona Código EAN: 8428506052521
