# Rociador de pared negro mate redondo volumetrico de metal de Ø312mm, con brazo a pared de Ramón Soler - Hidroterapia de Ramón Soler

- Propiedad del archivo: CONSTRUNARIO
- Formato: FIEBDC-3/2012
- Programa: Construnario Versión 3.51
- Fecha de los precios: 15/04/2024
- Divisa: EUR

**RSO_99H305286** u Rociador de pared negro mate redondo volumetrico de metal de Ø312mm, con brazo a pared de Ramón Soler - Hidroterapia de Ramón Soler
Precio: 1516.50
Rociador acero inoxidable, volumétrico de gran tamaño Ø312mm, con brazo a pared, negro mate de alta resistencia por su tratamiento electrostático sobre galvanizado y sistema anti-cal Código EAN: 8428506052866
