# Rociador de ducha de metal extraplano, cuadrado de 250mm a techo, cromado de Ramón Soler - Hidroterapia de Ramón Soler

- Propiedad del archivo: CONSTRUNARIO
- Formato: FIEBDC-3/2012
- Programa: Construnario Versión 3.51
- Fecha de los precios: 15/04/2024
- Divisa: EUR

**RSO_99H305384** u Rociador de ducha de metal extraplano, cuadrado de 250mm a techo, cromado de Ramón Soler - Hidroterapia de Ramón Soler
Precio: 245.50
Rociador de ducha cuadrado 250x250mm de acero inoxidable, con un mínimo grosor ultraslim de 2 mm, brazo metálico de instalación a techo, de máxima durabilidad, acabado cromado de alta resistencia Diamond Finish. Código EAN: 8428506053849
