# Barra de ducha Polo de metal con teleducha y flexo, cromado de Ramón Soler - Hidroterapia de Ramón Soler

- Propiedad del archivo: CONSTRUNARIO
- Formato: FIEBDC-3/2012
- Programa: Construnario Versión 3.51
- Fecha de los precios: 15/04/2024
- Divisa: EUR

**RSO_99H306172** u Barra de ducha Polo de metal con teleducha y flexo, cromado de Ramón Soler - Hidroterapia de Ramón Soler
Precio: 70.40
Barra de ducha Polo metálica con soportes y bandeja jabonera, incluye teleducha ABS 1 posición anti-cal y flexo de acero inoxidable 1,55m con extremo giratorio, cromado de alta resistencia Diamond Finish Código EAN: 8428506061721
