# Barra de ducha de metal con teleducha y flexo, negro mate de Ramón Soler - Hidroterapia de Ramón Soler

- Propiedad del archivo: CONSTRUNARIO
- Formato: FIEBDC-3/2012
- Programa: Construnario Versión 3.51
- Fecha de los precios: 15/04/2024
- Divisa: EUR

**RSO_99H307775** u Barra de ducha de metal con teleducha y flexo, negro mate de Ramón Soler - Hidroterapia de Ramón Soler
Precio: 110.00
· Sistema de boquillas anti-cal. · Salida del agua por impulsos. · Salida del agua en forma de lluvia. · Salida del agua en forma de lluvia aireada. · Resistente al choque térmico y químico antilegionela. · Garantía de 5 años en grifería y 3 años en complementos. · Superficie cromada: 15 micras de espesor de níquel, 0.3 micras de cromo. Código EAN: 8428506077753
